# Detector de incendios multisensor de triple tecnología óptico de humos, temperatura y monóxido de carbono, referencia 850PC de Zettler. Con aislador de cortocircuito

- Propiedad del archivo: CONSTRUNARIO
- Formato: FIEBDC-3/2012
- Programa: Construnario Versión 3.51
- Fecha de los precios: 14/03/2023
- Divisa: EUR

**516850054** u Detector de incendios multisensor de triple tecnología óptico de humos, temperatura y monóxido de carbono, referencia 850PC de Zettler. Con aislador de cortocircuito
Precio: 72.63
Detector combinado de humo y calor ZETTLER tipo 850PC, fabricado en plástico FR3010 “Bayblend”, ignífugo en color blanco RAL 9010 con contactos eléctricos fusionados en el plástico para evitar cualquier tipo de movimiento. Los detectores puntuales combinados de humo, calor y monóxido de carbono son del tipo direccionable, certificados EN54-5 y EN54-7 y pertenecen también al sistema certificado según EN54-13. Los detectores puntuales combinados de humo, calor y monóxido de carbono direccionable son certificados por LPCB o VdS. Los detectores puntuales combinados de humo, calor y monóxido de carbono, también llamados detectores de triple tecnología, pueden operar con una sola dirección utilizando las tres tecnologías simultáneamente. La sensibilidad de la detección de humo en la cámara óptica se incrementa por la presencia de calor y monóxido de carbono. Cada canal de detección se monitorea individualmente para que una falla en uno de los sensores no comprometa el funcionamiento de los otros dos. La cámara óptica de los detectores de triple tecnología está diseñada de manera que explote un principio físico que le permita detectar tanto humo blanco como humo negro más denso. Los detectores combinados de humo, calor y CO pueden funcionar en los siguientes modos de funcionamiento, que pueden seleccionarse independientemente en los modos diurno y nocturno: - Modo universal - Modo resistente - Detección Termovelocimétrica en ambientes normales (A1R) - Detección óptica de alto rendimiento con función Termovelocimétrica (A1R) - Detección de monóxido de carbono y temperatura. - Detección de gases tóxicos y monóxido de carbono - Detección de monóxido de carbono y temperatura con función Termovelocimétrica (A1R) El direccionamiento de los detectores se realiza de forma que no requiere el ajuste manual de dip-switches ni el uso de tarjetas de programación ni en los propios detectores ni en las bases. Es posible leer los datos del detector de forma remota y direccionarlos incluso a distancia, a través del sensor de infrarrojos. En los detectores hay un LED rojo y amarillo, claramente visible desde el nivel del suelo desde todos los ángulos. El LED rojo debe parpadear en cada ciclo de interrogación del panel de control y debe estar permanentemente activado cuando el detector ingresa al estado de alarma. El LED amarillo se enciende para indicar una avería. La cámara óptica ha sido diseñada para evitar la entrada de insectos. Datos técnicos: Dimensiones (largo x alto): 109x43 mm Fuente de alimentación 20-40 V Temperatura de funcionamiento: -10°C a +55°C Humedad del aire: <95% sin condensación Certificación según: EN54 / Parte 5, 7 y 17
