# Programador de elementos de lazo de Zettler

- Propiedad del archivo: CONSTRUNARIO
- Formato: FIEBDC-3/2012
- Programa: Construnario Versión 3.51
- Fecha de los precios: 14/03/2023
- Divisa: EUR

**516850900** u Programador de elementos de lazo de Zettler
Precio: 830.50
Programador elementos de bucle sistema MZX con cable ZXC, accesorios y cargador de baterías, 850EMT. Incluye puerto bidireccional de infrarrojos para comunicación a distancia con detectores. Manejo mediante pantalla tactil a color.
