# Carcasa Ex IP65 para 4 barreras de seguridad, referencia UC2 de Zettler

- Propiedad del archivo: CONSTRUNARIO
- Formato: FIEBDC-3/2012
- Programa: Construnario Versión 3.51
- Fecha de los precios: 14/03/2023
- Divisa: EUR

**517001196** u Carcasa Ex IP65 para 4 barreras de seguridad, referencia UC2 de Zettler
Precio: 135.26
La serie de carcasas UC proporciona una forma fácil pero eficaz de montar y proteger las unidades de la serie MTL3000 en zonas seguras. Es una carcasa ligera de tapa transparente que puede alojar 4 unidades. Está hecha de policarbonato y es resistente a golpes, retardante de llama y estanca al polvo (protección de grado IP65).
