# Carcasa para 2 barreras Zener, referencia MT2 de Zettler

- Propiedad del archivo: CONSTRUNARIO
- Formato: FIEBDC-3/2012
- Programa: Construnario Versión 3.51
- Fecha de los precios: 14/03/2023
- Divisa: EUR

**517001198** u Carcasa para 2 barreras Zener, referencia MT2 de Zettler
Precio a consultar La serie de carcasas MT proporciona una forma fácil y eficaz de montar y proteger barreras de la serie MTL700 en zonas seguras o zonas clasificadas de bajo riesgo. Se compone de tres carcasas ligeras de policarbonato con tapa transparente y capacidad para alojar 2, 5 y 12 barreras en la zona segura. Todas las carcasas se entregan con una montura de barra colectora de latón niquelado, de manera que las barreras pueden instalarse y conectarse de inmediato y sin herramientas especiales.
