# Sistema de terminales de conexión de tierra, referencia ETM7 de Zettler

- Propiedad del archivo: CONSTRUNARIO
- Formato: FIEBDC-3/2012
- Programa: Construnario Versión 3.51
- Fecha de los precios: 14/03/2023
- Divisa: EUR

**517001206** u Sistema de terminales de conexión de tierra, referencia ETM7 de Zettler
Precio: 2.45
El carril de puesta a tierra ERL7 es un elemento niquelado de 3 x 10 mm (1 metro de longitud) de montaje muy sencillo. Puede alojar hasta 2,5 terminales de toma de tierra ETM7 por emplazamiento de barrera para conectar los retornos de tierra y los blindajes de los cables de la zona clasificada. El IMB7 se monta en una superficie plana, una guía omega (35 mm) o una guía de perfil en G, y constituye una forma cómoda de montar la barra de toma de tierra
