# Tubo adaptador B SOLO704 de Zettler

- Propiedad del archivo: CONSTRUNARIO
- Formato: FIEBDC-3/2012
- Programa: Construnario Versión 3.51
- Fecha de los precios: 14/03/2023
- Divisa: EUR

**517001224** u Tubo adaptador B SOLO704 de Zettler
Precio: 120.85
Tubo adaptador B, para adaptar a las pértigas SOLO100 y 101 el útil 800RT para cambiar detectores, mod. SOLO704.
