# Pértiga telescópica de 1,26 a 4,5 metros de longitud, SOLO100 de Zettler

- Propiedad del archivo: CONSTRUNARIO
- Formato: FIEBDC-3/2012
- Programa: Construnario Versión 3.51
- Fecha de los precios: 14/03/2023
- Divisa: EUR

**517001230** u Pértiga telescópica de 1,26 a 4,5 metros de longitud, SOLO100 de Zettler
Precio: 481.01
Pértiga telescópica de 1,26 a 4,5 metros de longitud, mod. SOLO100.
