# Carcasa Ex para barreras, referencia DX170 de Zettler

- Propiedad del archivo: CONSTRUNARIO
- Formato: FIEBDC-3/2012
- Programa: Construnario Versión 3.51
- Fecha de los precios: 14/03/2023
- Divisa: EUR

**517001247** u Carcasa Ex para barreras, referencia DX170 de Zettler
Precio: 520.39
La carcasa MTL DX170 aloja el módulo EXI800 (espacio de 20 mm), el aislador galvánico Pepperl & Fuchs KFDO- CS-Ex1.54 (espacio de 20 mm) y el controlador de sirena I.S. MTL5525 (espacio de 16.2 mm). Sounder Driver (16.2 mm pitch). Las unidades están montadas en un carril DIN de 170 mm de ancho. Las carcasas se seleccionan normalmente en función del número de unidades que vayan a alojar.
