# Batería tipo bastón Solo 770 de Zettler

- Propiedad del archivo: CONSTRUNARIO
- Formato: FIEBDC-3/2012
- Programa: Construnario Versión 3.51
- Fecha de los precios: 14/03/2023
- Divisa: EUR

**517001273** u Batería tipo bastón Solo 770 de Zettler
Precio: 191.73
Batería NiMH tipo bastón de 3,0 Ah para equipos Testifire, Solo 461 y Scorpion
