# Barrera de seguridad Zener para circuitos de detección convencionales, referencia MTL7728+ de Zettler

- Propiedad del archivo: CONSTRUNARIO
- Formato: FIEBDC-3/2012
- Programa: Construnario Versión 3.51
- Fecha de los precios: 14/03/2023
- Divisa: EUR

**517001301** u Barrera de seguridad Zener para circuitos de detección convencionales, referencia MTL7728+ de Zettler
Precio: 127.38
Barrera de seguridad Zener para circuitos de detección convencional
