# Aislador galvánico de dos canales, referencia MTL5500 de Zettler

- Propiedad del archivo: CONSTRUNARIO
- Formato: FIEBDC-3/2012
- Programa: Construnario Versión 3.51
- Fecha de los precios: 14/03/2023
- Divisa: EUR

**517001302** u Aislador galvánico de dos canales, referencia MTL5500 de Zettler
Precio a consultar. Barrera MTL 5561 para detectores convencionales Ex
