# Barrera de accionamiento para sirenas Ex, referencia MTL 5521 de Zettler

- Propiedad del archivo: CONSTRUNARIO
- Formato: FIEBDC-3/2012
- Programa: Construnario Versión 3.51
- Fecha de los precios: 14/03/2023
- Divisa: EUR

**517001304** u Barrera de accionamiento para sirenas Ex, referencia MTL 5521 de Zettler
Precio: 257.26
Barrera MTL 5021 de accionamiento para sirenas Ex
