# Caja MK metálica para montaje en superficie, referencia K2214 ALM de Zettler

- Propiedad del archivo: CONSTRUNARIO
- Formato: FIEBDC-3/2012
- Programa: Construnario Versión 3.51
- Fecha de los precios: 14/03/2023
- Divisa: EUR

**517035011** u Caja MK metálica para montaje en superficie, referencia K2214 ALM de Zettler
Precio: 11.04
Caja MK metálica para montaje en superficie compatible con módulos analógicos de la serie 800 que utilizan la cubierta 517.035.007
