# Caja de montaje MK para empotrar en paneles de yeso, referencia QFB/2 de Zettler

- Propiedad del archivo: CONSTRUNARIO
- Formato: FIEBDC-3/2012
- Programa: Construnario Versión 3.51
- Fecha de los precios: 14/03/2023
- Divisa: EUR

**517035015** u Caja de montaje MK para empotrar en paneles de yeso, referencia QFB/2 de Zettler
Precio: 1.91
Caja de montaje MK para empotrar en paneles de yeso (o materiales similares) destinada a módulos auxiliares de la serie 800 que utilizan la cubierta 517.035.007
