# Base con diodo de continuidad 4B-D de 4” de Zettler

- Propiedad del archivo: CONSTRUNARIO
- Formato: FIEBDC-3/2012
- Programa: Construnario Versión 3.51
- Fecha de los precios: 14/03/2023
- Divisa: EUR

**517050045** u Base con diodo de continuidad 4B-D de 4” de Zettler
Precio: 4.84
Base estándar de 4 pulgadas con diodo de continuidad compatible con todos los detectores de la Serie 600. La base está diseñada para asegurar que los sistemas convencionales cumplan los requisitos de la norma BS5839 Pt:1 para los pulsadores de alarma colocados después de los detectores. Características • Compatible con los detectores de perfil bajo de la serie 600 • Diseñada para sistemas de dos hilos • Función para controlar un indicador remoto • Se entrega con una llave de bloqueo integrada. Puede utilizarse para impedir que el detector se extraiga de su posición • Dispone de una posición de parada provisional que permite comprobar las conexiones sin extraer el detector • Puede conectarse a una caja con entrada de conductos de tipo británico o europeo, o montarse directamente en el techo
