# Capota metálica cubridora, referencia WH300 de Zettler. Para detector FV WH300

- Propiedad del archivo: CONSTRUNARIO
- Formato: FIEBDC-3/2012
- Programa: Construnario Versión 3.51
- Fecha de los precios: 14/03/2023
- Divisa: EUR

**517300002** u Capota metálica cubridora, referencia WH300 de Zettler. Para detector FV WH300
Precio: 248.30
Capota metálica cubridora para detector Flamevision WH300. Protege la lente del detector y de la cámara de video de las inclemencias meteorológicas.
