# Kit de herramienta de configuración FlameVision, referencia CTI420 de Zettler

- Propiedad del archivo: CONSTRUNARIO
- Formato: FIEBDC-3/2012
- Programa: Construnario Versión 3.51
- Fecha de los precios: 14/03/2023
- Divisa: EUR

**517300025** u Kit de herramienta de configuración FlameVision, referencia CTI420 de Zettler
Precio: 979.65
El kit incluye: - INTERFAZ IS PCBA CTI420i - PANTALLA DE CUBIERTA FRONTAL DR CT420 - CUBIERTA TRASERA DE CARCASA DR CTI420 - PSU AC/CC 24 V 15 W - CABLE USB - RS485 I/F 1,8 M - TORNILLO DIN 965 M3X6 CSK POZI ST - TORNILLO M3 X 6LG PAN ZINC/PAS POZIDRIV. SOLO LA REFERENCIA INTERNA DE ACERO LTAFA. NOTA: ITE - ARANDELA DE 5 MM DE DIÁMETRO DE PVC NEGRO - BRIDA DE 115 MM LG 2,5 MM - LL FV-D-CTI420i-F
