# Lanzadestellos Xenon para uso en atmósferas potencialmente explosivas, referencia XB8 de Zettler

- Propiedad del archivo: CONSTRUNARIO
- Formato: FIEBDC-3/2012
- Programa: Construnario Versión 3.51
- Fecha de los precios: 14/03/2023
- Divisa: EUR

**540001038** u Lanzadestellos Xenon para uso en atmósferas potencialmente explosivas, referencia XB8 de Zettler
Precio: 741.83
Lanzadestellos Xenon XB8 para uso en atmósferas potencialmente explosivas o condiciones adversas, grado de estanqueidad IP66&67, intensidad de 29 cd, y certificada CENELEC EN50014, 20 & 39 BAS02ATEX1258X, EExia IIB T4 Zones 0,1 & 2
