# Indicador de acción LED remoto de Zettler

- Propiedad del archivo: CONSTRUNARIO
- Formato: FIEBDC-3/2012
- Programa: Construnario Versión 3.51
- Fecha de los precios: 14/03/2023
- Divisa: EUR

**540003006** u Indicador de acción LED remoto de Zettler
Precio: 17.38
El indicador remoto 601RIL se utiliza cuando un LED del detector no es visible, es decir, cuando el detector está montado en el hueco del techo, en el hueco del ascensor, etc
