# Indicador luminoso E3 (rojo/ámbar/verde) de aluminio fundido, muy resistente, de Zettler. Protección IP67

- Propiedad del archivo: CONSTRUNARIO
- Formato: FIEBDC-3/2012
- Programa: Construnario Versión 3.51
- Fecha de los precios: 14/03/2023
- Divisa: EUR

**540007002** u Indicador luminoso E3 (rojo/ámbar/verde) de aluminio fundido, muy resistente, de Zettler. Protección IP67
Precio: 754.74
Indicador luminoso de aluminio fundido, protección IP67, muy resistente, montaje en superficie y tres pilotos de 24 V CC: - Rojo con la etiqueta de sistema de extinción controlado (Extinguishing System Operated) - Ámbar con la etiqueta de control automático del sistema (Extinguishing System Automatic Control) - Verde con la etiqueta de control manual del sistema (Extinguishing System Manual Control)
