# Soporte de montaje en carril, referencia DIN de Zettler. Para montaje de módulos en perfil DIN standard de 35 mm

- Propiedad del archivo: CONSTRUNARIO
- Formato: FIEBDC-3/2012
- Programa: Construnario Versión 3.51
- Fecha de los precios: 14/03/2023
- Divisa: EUR

**547004002** u Soporte de montaje en carril, referencia DIN de Zettler. Para montaje de módulos en perfil DIN standard de 35 mm
Precio: 32.58
Accesorio para montaje de módulos en perfil DIN standard de 35 mm.
