# Módulo monitor de Entrada, referencia CIM800 de Zettler. Sin tapa. Unicamente electrónica para montar con accesorio para carril DIN o caja estanca D800

- Propiedad del archivo: CONSTRUNARIO
- Formato: FIEBDC-3/2012
- Programa: Construnario Versión 3.51
- Fecha de los precios: 14/03/2023
- Divisa: EUR

**555800002** u Módulo monitor de Entrada, referencia CIM800 de Zettler. Sin tapa. Unicamente electrónica para montar con accesorio para carril DIN o caja estanca D800.
Precio: 76.55
Módulo direccionable tipo ZETTLER CIM800 de dos entradas, que se puede instalar en armarios auxiliares estándar. Puede conectarse en el bucle direccionable y proporcionar dos entradas al sistema; estas entradas deben poder implementarse en forma de dos terminales cableados por separado (Estilo B) o como un lazo (Estilo A). Tanto el cableado de entrada de terminal como el de bucle se pueden configurar para monitorear entradas normalmente abiertas o normalmente cerradas. Además, ambos dispositivos están configurados para iniciar una avería de alarma o un mensaje de cortocircuito en caso de un cortocircuito en los circuitos de monitoreo normalmente abiertos. Está certificado por LPCB o VdS. La dirección se asigna a través de la herramienta electrónica y no se permiten sistemas de direccionamiento que incluyan microinterruptores u otros dispositivos que pudieran ser modificados / removidos luego de la puesta en servicio del sistema. Datos técnicos: Dimensiones (largo x alto x profundo): 83 x 14 x 57 mm Peso 100 g Corriente de reposo: 300 mA Corriente de alarma: máximo 3 mA Temperatura ambiente: -25 ° C a + 70 ° C Humedad del aire: <95% sin condensación Certificación según: EN54 / Part 18 Versión con caja Datos técnicos: Dimensiones con caja (L x H x D): 136 x 116 x 86 mm Tipo de protección: IP54 (solo versión con caja) Peso con caja 260 g
