# Módulo adaptador, referencia DIM 800 de Zettler. Para la conexión de detectores convencionales, sin tapa. Unicamente electrónica para montar con accesorio para carril DIN o caja estanca D800

- Propiedad del archivo: CONSTRUNARIO
- Formato: FIEBDC-3/2012
- Programa: Construnario Versión 3.51
- Fecha de los precios: 14/03/2023
- Divisa: EUR

**555800012** u Módulo adaptador, referencia DIM 800 de Zettler. Para la conexión de detectores convencionales, sin tapa. Unicamente electrónica para montar con accesorio para carril DIN o caja estanca D800
Precio: 118.03
Módulo de interfaz direccionable de zona convencional tipo ZETTLER DIM800, diseñado para alimentar y monitorear un circuito de detectores y pulsadores de baja tensión convencionales. El circuito de detección está alimentado por una fuente de alimentación externa de 24 VCC y se puede restablecer desde el panel direccionable. El módulo monitorea la fuente de alimentación externa de 24 VCC y emite una señal de avería en caso de pérdida. El circuito de detección de entrada se puede cablear como uno o dos circuitos en derivación (Clase B), un circuito configurado en bucle (Clase A) o un circuito de detección de 4 cables. Está certificado por LPCB o VdS. La dirección se asigna a través de la herramienta electrónica y no se permiten sistemas de direccionamiento que incluyan microinterruptores u otros dispositivos que pudieran ser modificados / removidos luego de la puesta en servicio del sistema. Datos técnicos: Dimensiones (largo x alto x profundo): 83 x 14 x 57 mm Peso 100 g Peso con caja 260 g Fuente de alimentación: 24 V DC Corriente de reposo: máximo 300 mA Corriente de alarma: 2 mA Temperatura ambiente: -25°C a +70°C Humedad del aire: <95% sin condensación Certificación según: EN54 / Part 18 Versión con caja Datos técnicos: Dimensiones con caja (L x H x D): 136 x 116 x 86 mm Tipo de protección: IP54 (solo versión con caja) Peso con caja 260 g
