# Módulo monitor de dos entradas, referencia CIM800 de Zettler. Con tapa

- Propiedad del archivo: CONSTRUNARIO
- Formato: FIEBDC-3/2012
- Programa: Construnario Versión 3.51
- Fecha de los precios: 14/03/2023
- Divisa: EUR

**555800032** u Módulo monitor de dos entradas, referencia CIM800 de Zettler. Con tapa
Precio: 86.29
Módulo monitor de Entrada, CIM800. Sistema ZETTLER EXPERT. Con LED indicador. Para la supervisión (dos circuitos clase B o un circuito clase A) de contactos. Precisa caja K2142 para montaje superficial. Homologado LPCB/VdS.
