# Módulo interface de entrada y salida, referencia SIO800 de Zettler. Sin tapa. Únicamente electrónica para montar con accesorio para carril DIN o caja estanca D800

- Propiedad del archivo: CONSTRUNARIO
- Formato: FIEBDC-3/2012
- Programa: Construnario Versión 3.51
- Fecha de los precios: 14/03/2023
- Divisa: EUR

**555800063** u Módulo interface de entrada y salida, referencia SIO800 de Zettler. Sin tapa. Únicamente electrónica para montar con accesorio para carril DIN o caja estanca D800
Precio: 108.46
Módulo tipo ZETTLER SIO800, capaz de proporcionar una entrada monitorizada y una salida de relé sin alimentación. El elemento consta de una entrada capaz de monitorizar el estado de un contacto de relé normalmente abierto y la conmutación de un relé de salida. El relé será controlado por un comando enviado al panel de control a través del lazo direccionado. El estado del relé activado, desactivado o bloqueado se informa y se muestra en el panel de control. El LED de señalización del elemento puede ser encendido o apagado por la centralita durante la activación del relé. Está certificado por LPCB o VdS. La dirección se asigna a través de la herramienta electrónica y no se permiten sistemas de direccionamiento que incluyan microinterruptores u otros dispositivos que pudieran ser modificados / removidos luego de la puesta en servicio del sistema. Datos técnicos: Temperatura de funcionamiento: -25°C a +70°C; Humedad del aire: <95% sin condensación; Contactos de intercambio: 24Vdc - 2 A; Dimensiones (L x A x P): 83 x 14 x 57 mm Peso 100 g Dimensiones con caja (L x H x D): 136 x 116 x 86 mm Peso con caja 260 g Certificación según: EN54 / Part 18
