# Módulo interface de una entrada y una salida, referencia SIO800 de Zettler. Con tapa

- Propiedad del archivo: CONSTRUNARIO
- Formato: FIEBDC-3/2012
- Programa: Construnario Versión 3.51
- Fecha de los precios: 14/03/2023
- Divisa: EUR

**555800064** u Módulo interface de una entrada y una salida, referencia SIO800 de Zettler. Con tapa
Precio: 118.19
Módulo interface de Entrada y Salida, SIO800; Sistema ZETTLER EXPERT. Con una salida por contacto de relé libre potencial (máximo 2A, 24Vcc) con LED indicador de activación y una entrada para la supervisión de un contacto. Precisa caja K2142 para montaje superficial. Homologado LPCB/VdS
