# Módulo interface para barreras lineales, referencia BDM800 de Zettler. Con tapa

- Propiedad del archivo: CONSTRUNARIO
- Formato: FIEBDC-3/2012
- Programa: Construnario Versión 3.51
- Fecha de los precios: 14/03/2023
- Divisa: EUR

**555800066** u Módulo interface para barreras lineales, referencia BDM800 de Zettler. Con tapa
Precio: 166.12
Módulo direccionable para el control y alimentación de detectores de barrera lineal, tipo ZETTLER BDM800, conectable dentro del lazo digital del sistema ZETTLER. Está certificado por LPCB o VdS. El módulo monitorea la avería y la alarma en los contactos del detector de barrera, controla la línea por abierto o cortocircuito y alimenta el detector tomando el voltaje necesario del lazo digital, dentro de los límites de absorción apropiados. El módulo puede transmitir las siguientes condiciones del detector lineal a la unidad de control: - Condición normal - Condición de avería - Condición de alarma - Circuito de conexión abierto - Circuito de conexión en corto - Fallo de alimentación Un led integrado en el módulo parpadea en cada ciclo de interrogación desde la centralita y se enciende con luz fija cuando se detecta una alarma en el detector de barrera lineal. La dirección se asigna a través de la herramienta electrónica y no se permiten sistemas de direccionamiento que incluyan microinterruptores u otros dispositivos que pudieran ser modificados / removidos luego de la puesta en servicio del sistema. El módulo es compatible con detectores lineales con barrera infrarroja reflectante modelo FR50R; FR100R; FireRay5000 y FireRay2000. El software de dimensionamiento del sistema tiene una herramienta dentro de la cual es posible determinar la carga eléctrica restada del lazo digital, de modo que es posible verificar el número máximo de detectores / interfaces que se pueden alimentar directamente en el lazo o una fuente de alimentación externa. se requiere. Datos técnicos: Temperatura de funcionamiento: -10°C a +55°C; Humedad del aire: <95% sin condensación; Dimensiones con caja (L x H x D): 136 x 116 x 86 mm Peso con caja 260 g Certificación según: EN54 / Part 18
