# Módulo de terminación para detectores lineales, referencia BTM800 de Zettler. Con cubierta delantera M520

- Propiedad del archivo: CONSTRUNARIO
- Formato: FIEBDC-3/2012
- Programa: Construnario Versión 3.51
- Fecha de los precios: 14/03/2023
- Divisa: EUR

**555800067** u Módulo de terminación para detectores lineales, referencia BTM800 de Zettler. Con cubierta delantera M520
Precio: 105.10
En ocasiones, es necesario situar el módulo BDM800 a cierta distancia del detector lineal Para tales casos, disponemos del módulo de terminación BTM800 para reducir y simplificar el cableado. Este módulo viene instalado en una cubierta doble estándar y posee todas las conexiones y elementos necesarios para minimizar el tiempo de instalación. Características: Simplifica el cableado entre el detector lineal y el BDM800 Permite colocar el BDM800 a 40 m del detector
