# Módulo de control de puertas, referencia TSM800 de Zettler

- Propiedad del archivo: CONSTRUNARIO
- Formato: FIEBDC-3/2012
- Programa: Construnario Versión 3.51
- Fecha de los precios: 14/03/2023
- Divisa: EUR

**555800069** u Módulo de control de puertas, referencia TSM800 de Zettler
Precio: 142.64
Módulo tipo ZETTLER TSM800, para el control de puertas cortafuegos según la norma inglesa BS7273, categoría A. El módulo es a prueba de fallos en las siguientes condiciones: - Retirada de un detector que pudiera afectar al correcto funcionamiento del módulo - Deshabilitar un detector que podría afectar el correcto funcionamiento del módulo - Deshabilitar el módulo en sí - Cortocircuito o falla de bucle abierto en el cableado que forma parte de la ruta de señal crítica (por ejemplo, bucle) Cuando se activa, por una alarma de incendio o una avería, proveniente del área interior de la puerta contra incendios, el módulo interrumpe la alimentación de los imanes provocando el cierre de las puertas. El módulo está diseñado para monitorizar un contacto de cierre de puerta correcto. El módulo tiene un aislador de línea incorporado y es alimentado por el lazo. El contacto seco provisto por el módulo tiene una corriente de corte nominal de 2A a 24VCC. Está certificado por LPCB o VdS. La dirección se asigna a través de la herramienta electrónica y no se permiten sistemas de direccionamiento que incluyan microinterruptores u otros dispositivos que pudieran ser modificados / removidos luego de la puesta en servicio del sistema. Datos técnicos: Dimensiones (L x A x P): 83 x 14 x 57 mm Peso 100 g Temperatura de funcionamiento: -25°C a +70°C; Humedad del aire: <95% sin condensación; Contactos de relé de intercambio: 30Vdc - 2 A; Certificación según: EN54 / Part 17 y 18
