# Módulo de cuatro salidas supervisadas, referencia QMO850 de Zettler

- Propiedad del archivo: CONSTRUNARIO
- Formato: FIEBDC-3/2012
- Programa: Construnario Versión 3.51
- Fecha de los precios: 14/03/2023
- Divisa: EUR

**555800070** u Módulo de cuatro salidas supervisadas, referencia QMO850 de Zettler
Precio: 156.47
Módulo direccionable tipo ZETTLER QMO850, que incluye cuatro salidas de relé y cuatro relés con monitoreo de cable seleccionable. El cable de salida se supervisa para detectar cortocircuitos o circuitos abiertos. El módulo se puede conectar directamente al lazo, pero debe ser alimentado por una fuente externa de 24VCC o 48VCC. Además, se admiten configuraciones de circuitos de derivación y bucle. El módulo tiene un aislador de bucle integrado. Si está activado, se enciende un LED amarillo. El aislador de bucle permanece activo hasta que se elimina el cortocircuito. Está certificado por LPCB o VdS. La dirección se asigna a través de la herramienta electrónica y no se permiten sistemas de direccionamiento que incluyan microinterruptores u otros dispositivos que pudieran ser modificados / removidos luego de la puesta en servicio del sistema. Datos técnicos: Dimensiones (largo x alto x profundo): 134 x 103 x 49 mm Peso 150 g Temperatura de funcionamiento: -25°C a +70°C; Humedad del aire: <95% sin condensación Adecuado para montaje en barra DIN Certificación según: EN54 / Part 17 y 18
