# Módulo de cuatro entradas y cuatro salidas de relé, referencia QIO850 de Zettler

- Propiedad del archivo: CONSTRUNARIO
- Formato: FIEBDC-3/2012
- Programa: Construnario Versión 3.51
- Fecha de los precios: 14/03/2023
- Divisa: EUR

**555800071** u Módulo de cuatro entradas y cuatro salidas de relé, referencia QIO850 de Zettler
Precio: 180.54
Módulo direccionable tipo ZETTLER QIO850, con 4 entradas monitorizadas y cuatro salidas de relé de intercambio libres de potencial. Las salidas se controlan con contactos de relé en paralelo. Las salidas se pueden conectar a una fuente de voltaje auxiliar y el voltaje se puede monitorizar. Además, todas las salidas se pueden conectar al HVR800 para conmutar cargas de alta potencia aisladas galvánicamente. Para obtener más detalles, consulte la documentación del HVR800. El módulo tiene un aislador de bucle integrado. Si está activado, se enciende un LED amarillo. El aislador de bucle permanece activo hasta que se elimina el cortocircuito. Las funciones de monitorización de entrada digital y aislador son configurables. El módulo está alimentado por el lazo y puede funcionar sin una fuente de alimentación adicional o con una fuente de alimentación adicional de 24VCC o 48VCC, que debe poder monitorizar. Está certificado por LPCB o VdS. La dirección se asigna a través de la herramienta electrónica y no se permiten sistemas de direccionamiento que incluyan microinterruptores u otros dispositivos que pudieran ser modificados / removidos luego de la puesta en servicio del sistema. Datos técnicos: Dimensiones (largo x alto x profundo): 134 x 103 x 49 mm Peso 150 g Temperatura de funcionamiento: -25°C a +70°C; Humedad del aire: <95% sin condensación Adecuado para montaje en barra DIN Certificación según: EN54 / Part 17 y 18
