# Carcasa auxiliar, referencia ANC-8 de Zettler. 440 x 320x140 mm

- Propiedad del archivo: CONSTRUNARIO
- Formato: FIEBDC-3/2012
- Programa: Construnario Versión 3.51
- Fecha de los precios: 14/03/2023
- Divisa: EUR

**557180096A** u Carcasa auxiliar, referencia ANC-8 de Zettler. 440 x 320x140 mm
Precio a consultar Esta carcasa auxiliar ANC-8 se utiliza con los módulos auxiliares M800 (puede alojar hasta 8 módulos). Medidas 440 mm an. x 320 mm al. x 140 mm prof.
