# Impresora de matriz de puntos, modelo EPSON LQ350

- Propiedad del archivo: CONSTRUNARIO
- Formato: FIEBDC-3/2012
- Programa: Construnario Versión 3.51
- Fecha de los precios: 14/03/2023
- Divisa: EUR

**557180244** u Impresora de matriz de puntos, modelo EPSON LQ350
Precio: 624.12
Impresora compacta estrecha de 24 agujas • 347 caracteres por segundo • Interfaces USB, en paralelo y en serie • Hasta 347 caracteres por segundo (10 cpi) • 8 tipos de código de barras integrados • Hojas sueltas o papel de alimentación continua • Rutas versátiles de papel con puntos de carga en la parte delantera y trasera • Impresora robusta con un valor MTBF de 10.000 horas
