# Módulo temporizador (no direccionable), referencia TM520 de Zettler

- Propiedad del archivo: CONSTRUNARIO
- Formato: FIEBDC-3/2012
- Programa: Construnario Versión 3.51
- Fecha de los precios: 14/03/2023
- Divisa: EUR

**557180423** u Módulo temporizador (no direccionable), referencia TM520 de Zettler
Precio: 173.51
Proporciona dos salidas que pueden activarse transcurrido un tiempo. Si se activa el conmutador del módulo o se produce un evento predefinido en la central de detección, se inicia un tiempo de espera (situado entre 10 min y 2 horas y 10 min). Cuando este periodo llega a cero, se activan las salidas del TM520. La unidad emite un sonido con el zumbador, y enciende un LED rojo cuando se activan las salidas y un LED amarillo durante la cuenta atrás del temporizador. El LED rojo y el zumbador funcionan de forma intermitente durante 5 minutos antes de que finalice el tiempo de espera. El TM520 necesita una fuente de alimentación de 24 V CC para funcionar. El módulo no es direccionable, de manera que no recibe ninguna dirección del bucle.
