# Fuente de alimentación direccionable 220 Vca/24 Vcc, modelo P-PSU-38 de Zettler. Capacidad para montar baterías de hasta 38Ah

- Propiedad del archivo: CONSTRUNARIO
- Formato: FIEBDC-3/2012
- Programa: Construnario Versión 3.51
- Fecha de los precios: 14/03/2023
- Divisa: EUR

**557200531P** u Fuente de alimentación direccionable 220 Vca/24 Vcc, modelo P-PSU-38 de Zettler. Capacidad para montar baterías de hasta 38Ah
Precio: 924.58
Fuente de alimentación direccionable 220 Vca/24 Vcc, Zettler, modelo P-PSU-38 con capacidad para montar baterías de hasta 38Ah. Las unidades de alimentación de la red, P-PSU, proporcionan un suministro de energía ininterrumpido para los dispositivos del sistema de alarma contra incendios de acuerdo con la norma EN 54-4 con 24 V CC y una corriente de hasta 5 A. Las unidades de alimentación de la red están equipadas con monitorización de tensión y control de carga, y pueden integrarse en el sistema de alarma de incendios PROFILE como elementos de línea analógicos. Las carcasas coinciden con las dimensiones y el color de las carcasas de la unidad central PROFILE. Dependiendo del tamaño, pueden proporcionar espacio de instalación para diferentes capacidades de batería.
