# Repetidor en carcasa mural, modelo PROFILE PR8AS de Zettler. 80 grupos de alarma de CA

- Propiedad del archivo: CONSTRUNARIO
- Formato: FIEBDC-3/2012
- Programa: Construnario Versión 3.51
- Fecha de los precios: 14/03/2023
- Divisa: EUR

**557200560** u Repetidor en carcasa mural, modelo PROFILE PR8AS de Zettler. 80 grupos de alarma de CA
Precio: 1355.55
Repetidor ZETTLER PROFILE PR8AS en armario mural, con 80 Led´s de zona, fuente de alimentación e interfaz gráfico mediante pantalla táctil de 8,4 pulgadas.
