# Repetidor CC compacto, modelo PROFILE PR1DS de Zettler. 24 V

- Propiedad del archivo: CONSTRUNARIO
- Formato: FIEBDC-3/2012
- Programa: Construnario Versión 3.51
- Fecha de los precios: 14/03/2023
- Divisa: EUR

**557200801** u Repetidor CC compacto, modelo PROFILE PR1DS de Zettler. 24 V
Precio: 965.49
Panel repetidor de función completa ZETTLER PR1DS. Consiste en una pantalla táctil de 8.4” y está equipada con LED táctiles que brindan la capacidad de acceder rápidamente a información más detallada. También está equipado con 16 LED de zona. Es posible conectar hasta 7 paneles repetidores en una red Ethernet para cada unidad de control de detección y alarma. Para ello, están disponibles conmutadores ethernet opcionales, como PCS800, POS800-S y POS800-M, que permiten distancias máximas de conexión entre nodos de 100m, 2Km y 20Km respectivamente.
