# Repetidor CC de 2 W, modelo PROFILE PR1D2 de Zettler

- Propiedad del archivo: CONSTRUNARIO
- Formato: FIEBDC-3/2012
- Programa: Construnario Versión 3.51
- Fecha de los precios: 14/03/2023
- Divisa: EUR

**557200802** u Repetidor CC de 2 W, modelo PROFILE PR1D2 de Zettler
Precio a consultar. Repetidor compacto ZETTLER PROFILE PR1D2 de agradable estética, alimentado a 24 Vcc consistente en interfaz gráfico mediante pantalla táctil de 8,4 pulgadas y caja para montaje. Conexión a central vía RS485. Se puede connectar un numero número ilimitado de PR1D2. Ofrece ofrece funciones de visualización
