# Unidad indicadora PROFILE, modelo PZ4D de Zettler. 40 zonas

- Propiedad del archivo: CONSTRUNARIO
- Formato: FIEBDC-3/2012
- Programa: Construnario Versión 3.51
- Fecha de los precios: 14/03/2023
- Divisa: EUR

**557200806** u Unidad indicadora PROFILE, modelo PZ4D de Zettler. 40 zonas
Precio: 352.73
La PZ4DS es una unidad indicadora de LEDs de zona para sistemas PROFILE. Para cada zona se puede mostrar una alarma o fallo mediante un LED rojo/amarillo. Los LED pueden asignarse a cualquiera de las zonas de la central. Se pueden conectar hasta 3 PZ4DS a una central de detección de incendios y de alarma.
