# Unidad indicadora PROFILE, modelo PZ8D de Zettler. 80 zonas

- Propiedad del archivo: CONSTRUNARIO
- Formato: FIEBDC-3/2012
- Programa: Construnario Versión 3.51
- Fecha de los precios: 14/03/2023
- Divisa: EUR

**557200811** u Unidad indicadora PROFILE, modelo PZ8D de Zettler. 80 zonas
Precio: 237.44
Unidades indicadoras de 80 zonas para montaje mural.
