# Central PROFILE Flexible con 4-8 bucles, modelo PRO815D de Zettler

- Propiedad del archivo: CONSTRUNARIO
- Formato: FIEBDC-3/2012
- Programa: Construnario Versión 3.51
- Fecha de los precios: 14/03/2023
- Divisa: EUR

**557200845** u Central PROFILE Flexible con 4-8 bucles, modelo PRO815D de Zettler
Precio: 2764.66
Central de detección de incendios con dos lazos digitales direccionables, modelo ZETTLER PRO815D. Cada lazo puede conectarse como un lazo de alta potencia (HP) o como dos lazos de potencia compartida (SP) y soportar hasta 250 direcciones. Proporciona una corriente de 1A por lazo. El panel de control permite ser ampliable hasta 4 lazos de alta potencia o 8 lazos de potencia compartidos, mediante la tarjeta de expansión de lazo PLX800 adicional. El panel de control soporta hasta 240 zonas de software y la interfaz de usuario está equipada con 16 LED rojos de zona para indicar el estado de la alarma. El panel de control de detección y alarma de incendios está certificado por LPCB o VdS según las normas EN54-2 y EN54-4 además de pertenecer a un sistema certificado según EN54-13. La interfaz de usuario es una pantalla táctil con un tamaño de 8.4" y equipada con LED táctiles que brindan la capacidad de acceder rápidamente a la información más detallada. Disponible la opción de configurar mapas gráficos visibles directamente en la interfaz de usuario de la unidad de control. El registro de eventos puede contener al menos 10,000 entradas y admite filtros dinámicos para visualizar o imprimir el contenido, lo que hace que los diagnósticos sean más eficientes y aceleran las investigaciones en el sitio. Posibilidad de acceder a nivel de usuario mediante el uso de etiquetas o llaves RFID, que permiten identificar y registrar todas las acciones del usuario. Se pueden conectar hasta 7 paneles repetidores de función completa en una red Ethernet. Para ello, están disponibles los conmutadores ethernet opcionales, como PCS800, POS800-S y POS800-M, que permiten distancias máximas de conexión entre nodos de 100m, 2Km y 20Km respectivamente. El panel de control dispone de 3 puertos seriales. Un COM para carga / descarga de la programación . Y otros dos COM para impresora local o cualquier interfaz de terceros (Bacnet, Modbus..). El panel de control también tiene un puerto USB para cargar el firmware y la configuración del GUI. A través de la tarjeta de red opcional PNI800 es posible conectar la central en una red peer-to-peer de hasta 99 unidades, certificada según la norma EN54-2. La central permite, cuando se utiliza en su función por defecto, el autoaprendizaje de los dispositivos conectados en el lazo de detección que funcionarán según los parámetros preestablecidos de fábrica, o mediante una configuración específica, que se puede realizar gracias al software MZX Consys, con lo que será posible personalizar la funcionalidad del sistema según criterios personalizados. La unidad de control está equipada con una fuente de alimentación de 5A. En la carcasa de la unidad de control se pueden alojar baterías de hasta un máximo de 2 x 12Vx38Ah. El panel de control dispone las siguientes salidas generales: • 2 circuitos de sirena, silenciables, supervisados • 1 contacto de conmutación libre de potencial para alarma En el caso de un fallo del procesador principal, el procesador de lazo continuará para asegurar que la activación de un detector o un botón de alarma manual active los dispositivos de alarma de incendio y las salidas configuradas como "salida de alarma". Además, incluso en caso de avería del procesador principal, la pantalla de la central muestra el estado de la central y, en caso de alarma, las zonas y puntos en alarma. Especificaciones técnicas: Temperatura de funcionamiento: de -20°C a + 70°C Humedad relativa: hasta 90% de humedad relativa sin condensación Dimensiones: 480 Alt x 410 ancho x 205 profundidad (mm) Certificación según: EN54 / Parte 2 y 4 Número máximo de direcciones soportadas: 1000
