# Accesorio para montaje de módulo, referencia MIO800 de Zettler. En carril DIN de 35 mm

- Propiedad del archivo: CONSTRUNARIO
- Formato: FIEBDC-3/2012
- Programa: Construnario Versión 3.51
- Fecha de los precios: 14/03/2023
- Divisa: EUR

**557201303** u Accesorio para montaje de módulo, referencia MIO800 de Zettler. En carril DIN de 35 mm
Precio: 34.08
Accesorio para montaje de módulo MIO800 en carril DIN de 35 mm
