# Carcasa IP66 para multimódulos de entradas/salidas de Zettler

- Propiedad del archivo: CONSTRUNARIO
- Formato: FIEBDC-3/2012
- Programa: Construnario Versión 3.51
- Fecha de los precios: 14/03/2023
- Divisa: EUR

**557201410** u Carcasa IP66 para multimódulos de entradas/salidas de Zettler
Precio: 57.24
Carcasa IP66 para multimódulos. Una carcasa de poliestireno/policarbonato con grado de protección IP66, preinstalada con montaje para carril DIN. Se suministra con entradas de cable M20/M25/M32/M40.
