# Tarjeta de expansión (8 entradas/8 salidas), modelo IOB800 de Zettler

- Propiedad del archivo: CONSTRUNARIO
- Formato: FIEBDC-3/2012
- Programa: Construnario Versión 3.51
- Fecha de los precios: 14/03/2023
- Divisa: EUR

**557202006** u Tarjeta de expansión (8 entradas/8 salidas), modelo IOB800 de Zettler
Precio a consultar La IOB800 es una tarjeta con certificados LPCB y Vds que proporciona 8 entradas digitales optoaisladas y 8 salidas de relé de 24 V CC para ampliar la capacidad de E/S de las centrales ZETTLER a fin de poder comunicarlas con otros subsistemas y dispositivos de señalización.
