# Módulo de fibra óptica enchufable, modelo FOM800 de Zettler

- Propiedad del archivo: CONSTRUNARIO
- Formato: FIEBDC-3/2012
- Programa: Construnario Versión 3.51
- Fecha de los precios: 14/03/2023
- Divisa: EUR

**557202081** u Módulo de fibra óptica enchufable, modelo FOM800 de Zettler
Precio: 500.29
Módulo de fibra óptica enchufable en tarjeta de red TLI800N. Permite la comunicación entre centrales a traves de fibra óptica multimodo
