# Cable de conexión para las centrales Expert de Zettler

- Propiedad del archivo: CONSTRUNARIO
- Formato: FIEBDC-3/2012
- Programa: Construnario Versión 3.51
- Fecha de los precios: 14/03/2023
- Divisa: EUR

**557202118** u Cable de conexión para las centrales Expert de Zettler
Precio: 124.27
Cable de conexión para las centrales Expert, modelo ZXCM.
