# Caja de montaje para repetidor compacto PROFILE, modelo P-WSH de Zettler

- Propiedad del archivo: CONSTRUNARIO
- Formato: FIEBDC-3/2012
- Programa: Construnario Versión 3.51
- Fecha de los precios: 14/03/2023
- Divisa: EUR

**557202801** u Caja de montaje para repetidor compacto PROFILE, modelo P-WSH de Zettler
Precio: 32.92
Caja de montaje para repetidor compacto ZETTLER PROFILE (repuesto).
