# Tarjeta de interfaz de red PROFILE Flexible, modelo PNI800 de Zettler

- Propiedad del archivo: CONSTRUNARIO
- Formato: FIEBDC-3/2012
- Programa: Construnario Versión 3.51
- Fecha de los precios: 14/03/2023
- Divisa: EUR

**557202844** u Tarjeta de interfaz de red PROFILE Flexible, modelo PNI800 de Zettler
Precio: 727.52
Tarjeta de red enchufable PNI800.
