# Placa base PROFILE Flexible de 6 ranuras, modelo PSC800 de Zettler

- Propiedad del archivo: CONSTRUNARIO
- Formato: FIEBDC-3/2012
- Programa: Construnario Versión 3.51
- Fecha de los precios: 14/03/2023
- Divisa: EUR

**557202850** u Placa base PROFILE Flexible de 6 ranuras, modelo PSC800 de Zettler
Precio: 246.84
Placa de ampliación de ranuras PSC800. Incorpora 6 ranuras para su uso con carcasa de ampliación PxD.
