# Unidad indicadora PROFILE Flexible de 40 zonas, modelo PZ4x de Zettler

- Propiedad del archivo: CONSTRUNARIO
- Formato: FIEBDC-3/2012
- Programa: Construnario Versión 3.51
- Fecha de los precios: 14/03/2023
- Divisa: EUR

**557202857** u Unidad indicadora PROFILE Flexible de 40 zonas, modelo PZ4x de Zettler
Precio: 306.61
Módulo de aplicación para la puerta principal de la central de detección de incendios y alarmas PROFILE Flexible, una carcasa adicional o un repetidor. Contiene 40 LEDs de fallo programable (amarillo) y 40 LEDs de alarma (rojo) para mostrar las alarmas, las alarmas de zona o los estados de E/S. Los LED pueden asignarse a cualquiera de los puntos del sistema. Se pueden conectar hasta tres unidades PZ4x a una central.
